# Control centralizado

- Propiedad del archivo: CYPE Ingenieros S.A.
- Formato: FIEBDC-3/2016
- Programa: Generador de precios de la construcción. CYPE Ingenieros, S.A.
- Fecha: 27/01/2026
- Divisa: EUR
- Costes indirectos: 3 %
- IVA: 21 %

## I Instalaciones

### IB Sistemas de climatización

#### IBG Sistema VRF (LG)

**IBG200** Ud Control centralizado.
Control centralizado de instalaciones de climatización, con pantalla táctil de 5", modelo AC EZ Touch PACEZA000 "LG", dimensiones 137x121x25 mm, para un máximo de 64 unidades interiores, con funciones de control individual, por grupo y global del arranque y parada, monitorización del consumo de energía, lectura de avisos y errores, limitación del uso de los mandos de control remoto individuales, temperatura de consigna, velocidad del ventilador y programación diaria, semanal, mensual y anual. Accesorios: contador eléctrico de hasta 128 unidades interiores de aire acondicionado, modelo PPWRDB000.
Criterio de valoración económica: El precio no incluye la canalización ni el cableado eléctrico de alimentación.
Incluye: Replanteo. Colocación y fijación. Colocación y fijación de los accesorios. Conexionado.
Criterio de medición de proyecto: Número de unidades previstas, según documentación gráfica de Proyecto.
Criterio de medición de obra: Se medirá el número de unidades realmente ejecutadas según especificaciones de Proyecto.

| Código | Ud | Descripción | Rendimiento | Precio | Importe |
|---|---|---|---|---|---|
| mt42lgc047a | Ud | Control centralizado de instalaciones de climatización, con pantalla táctil de 5", modelo AC EZ Touch PACEZA000 "LG", dimensiones 137x121x25 mm, para un máximo de 64 unidades interiores, con funciones de control individual, por grupo y global del arranque y parada, monitorización del consumo de energía, lectura de avisos y errores, limitación del uso de los mandos de control remoto individuales, temperatura de consigna, velocidad del ventilador y programación diaria, semanal, mensual y anual. (material) | 1 | 2193 | 2193.000 |
| mt42lgc069a | Ud | Contador eléctrico de hasta 128 unidades interiores de aire acondicionado, modelo PPWRDB000 "LG", con 2 conectores para vatímetro. (material) | 1 | 2546 | 2546.000 |
| mo005 | h | Oficial 1ª instalador de climatización. (mano de obra) | 1 | 24.64 | 24.640 |
| mo104 | h | Ayudante instalador de climatización. (mano de obra) | 1 | 22.73 | 22.730 |
| % | % | Costes directos complementarios | 2 % | 4786.370 | 95.727 |
|  |  | Costes directos |  |  | 4882.097 |
