# Control centralizado

- Propiedad del archivo: CYPE Ingenieros S.A.
- Formato: FIEBDC-3/2016
- Programa: Generador de precios de la construcción. CYPE Ingenieros, S.A.
- Fecha: 27/01/2026
- Divisa: EUR
- Costes indirectos: 3 %
- IVA: 21 %

## I Instalaciones

### IB Sistemas de climatización

#### IBG Sistema VRF (LG)

**IBG200** Ud Control centralizado.
Control centralizado de instalaciones de climatización, con pantalla táctil de 10", modelo AC Smart 5 PACS5A000 "LG", dimensiones 253,2x167,7x28,9 mm, para un máximo de 128 unidades interiores, con funciones de control individual, por grupo y global del arranque y parada, lectura de avisos y errores, limitación del uso de los mandos de control remoto individuales, temperatura de consigna, velocidad del ventilador, comunicaciones con otros sistemas de control externo mediante puerto con protocolo de comunicación Modbus TCP o BACnet IP para integración en el sistema de gestión de edificios (BMS) y programación diaria, semanal, mensual y anual.
Criterio de valoración económica: El precio no incluye la canalización ni el cableado eléctrico de alimentación.
Incluye: Replanteo. Colocación y fijación. Colocación y fijación de los accesorios. Conexionado.
Criterio de medición de proyecto: Número de unidades previstas, según documentación gráfica de Proyecto.
Criterio de medición de obra: Se medirá el número de unidades realmente ejecutadas según especificaciones de Proyecto.

| Código | Ud | Descripción | Rendimiento | Precio | Importe |
|---|---|---|---|---|---|
| mt42lgc048a | Ud | Control centralizado de instalaciones de climatización, con pantalla táctil de 10", modelo AC Smart 5 PACS5A000 "LG", dimensiones 253,2x167,7x28,9 mm, para un máximo de 128 unidades interiores, con funciones de control individual, por grupo y global del arranque y parada, lectura de avisos y errores, limitación del uso de los mandos de control remoto individuales, temperatura de consigna, velocidad del ventilador, comunicaciones con otros sistemas de control externo mediante puerto con protocolo de comunicación Modbus TCP o BACnet IP para integración en el sistema de gestión de edificios (BMS) y programación diaria, semanal, mensual y anual. (material) | 1 | 3361 | 3361.000 |
| mo005 | h | Oficial 1ª instalador de climatización. (mano de obra) | 1 | 24.64 | 24.640 |
| mo104 | h | Ayudante instalador de climatización. (mano de obra) | 1 | 22.73 | 22.730 |
| % | % | Costes directos complementarios | 2 % | 3408.370 | 68.167 |
|  |  | Costes directos |  |  | 3476.537 |
